# Emserstr. 96-97, Boberstr. 2
Angebotsaufforderung (GAEB DA XML 3.2, DA83)
Projekt: 17101
Währung: EUR
Nebenangebote zugelassen: ja
Auftraggeber: Covivio Berlin Prime S.a.r.l, c/o Covivio Immobilien GmbH, Essener Str. 66, 46047 Oberhausen
Erstellt mit: GXML Toolbox V3.3 R20230829, iTWO_64 V24.0.454, 26.11.2025

## 342 Treppenhaussanierung
Datum: 26.11.2025

*Hinweis: Bauvorhaben*
BAUVORHABEN:Emserstr. 96-97, Boberstr. 2
  12051  Berlin

GEWERK:  Treppenhaussanierung
Angaben zum Bauwerk

Ausführungsort:  Treppenhaus

Vor Angebotsabgabe ist zwingend eine
Ortsbesichtigung mit der auf Seite 1 unserer Anfrage
benannten Bauleitung durchzuführen.

Ausführungszeitraum:  Dezember 2025 bis März 2026

*Hinweis: A) ALLGEMEINE VORBEMERKUNGEN FÜR*
A)  ALLGEMEINE VORBEMERKUNGEN FÜR EINHEITSPREISABKOMMEN (EPA)
  Stand 01.01.2013
=================================================================

A1) ALLGEMEINES

In den Positionen dieses Leistungsverzeichnisses sind häufig wiederkehrende Reparaturarbeiten beschrieben.

Dem Einheitspreisabkommen liegen die "Zusätzliche Vertragsbedingungen für die Ausführung von Bauleistungen (Z-VOB/B)" der Immeo=Wohnen, Stand Januar 2013, zugrunde. Für sich auf dieses EPA beziehende Einzelaufträge (Leistungsabrufe) gelten die Vertragsbedingungen in jedem Einzelfall als vereinbart. Sofern zukünftig als Ersatz für die aktuell gültigen Z-VOB/B Stand Januar 2013 mit dem Auftragnehmer (AN) neue Z-VOB/B vereinbart werden, gelten für nach
Gültigkeitsbeginn die neuen Z-VOB/B beauftragte Leistungen ausschließlich die neuen Z-VOB/B.

Für nach diesem Einheitspreisabkommen ausgeführte Leistungen gelten, ergänzend zur den jeweiligen Leistungsbeschreibungen der einzelnen Positionen, bei evtl. Widersprüchen in nachfolgend genannter Reihenfolge, folgende Bedingungen:

1. diese ““allgemeine Vorbemerkungen für Einheitspreisabkommen““ (A)
2. die sich anschließenden ““allgemeine technische Vorbemerkungen““ (B)
3. die sich anschließenden ““besondere technische Vorbemerkungen““ (für dieses Gewerk) (C)
4. die ““Zusätzliche Vertragsbedingungen für die Ausführung von Bauleistungen Z-VOB/B““
5. Baustellenordnung der Immeo=Wohnen in der jeweils gültigen Fassung

Mit Unterzeichnung des EPA erklärt der AN, dass von ihm sämtliche gesetzlichen, behördlichen und berufgenossenschaftlichen Auflagen erfüllt werden, die zur Ausführung der im EPA beschriebenen Leistungen erforderlich sind.

Es dürfen nur solche Materialien verwendet werden, über die der AN das uneingeschränkte Eigentumsrecht besitzt und die vollkommen frei von Rechten Dritter sind.

Für die Ausführung der Arbeiten ist Fachpersonal in ausreichender Zahl einzusetzen.
Hierbei ist darauf zu achten, dass für die Ausführung sämtlicher Arbeiten unsere Baustellenordnung in der jeweils gültigen Fassung zu beachten ist, die dem ausführenden Fachpersonal in geeigneter Form zur Kenntnis zu geben ist.

Der Einsatz von Subunternehmern ist bei Kleinreparaturen grundsätzlich nicht erlaubt.

A2) KUNDENDIENST

Die Arbeiten werden in bewohnten Häusern ausgeführt.

Der Auftraggeber (AG) erwartet vom AN tatkräftige Unterstützung bei den Bemühungen, berechtigten Mieterwünschen zu entsprechen. Dazu gehören insbesondere folgende Verpflichtungen:

1)  Alle Handwerker/Mitarbeiter des AN haben die Verpflichtung, Kunden (Mietern) höflich und
  hilfsbereit zu begegnen. In Gesprächen mit den Mietern ist das Bemühen von Immeo=Wohnen
  um einen verbesserten Kundendienst herauszustellen.

2)  Die Mieter sind rechtzeitig vor Durchführung der Reparaturarbeiten zu verständigen, ggf. durch
  Aushang im Treppenhaus oder auch individuelle Terminvereinbarung mit dem einzelnen Mieter.

3)  Reparaturen sind sofort, spätestens innerhalb von 2 Arbeitstagen nach Beauftragung,
  durchzuführen. Sofern die Frist aus Gründen, die der AN nicht zu vertreten hat, nicht einzuhalten
  ist, ist der AG unverzüglich zu unterrichten.

4)  Möbel und sonstiges Mietereigentum, Bodenflächen und angrenzende Bauteile etc. im Bereich
  der auszuführenden Arbeiten sind durch Folie, evtl. Schaltafeln oder Ähnliches zu schützen.

A3) PREISE

Die, für die Ausführung von Leistungen nach diesem EPA, hier festgeschriebenen Preise gelten für Reparaturarbeiten bis zum Rechnungsbetrag von höchstens 1.500,-- EURO einschl. Mehrwertsteuer je Einzeleinzelfall.

Soweit und sobald Überschreitungen absehbar sind, ist hierüber der Abteilung Einkauf des AG ein schriftliches Angebot einzureichen und eine gesonderte Vereinbarung zu treffen.

In den Einheitspreisen sind sämtliche Kosten, wie Lohn-, Material- und Nebenkosten enthalten, insbesondere auch:

1)  Koordination / Terminabsprache(n) mit dem(den) Mieter(n) / Kundenbetreuer(n) / Bauleiter(n)

2)  sämtliche Fahrt- und Transportkosten,

3)  sämtliche tariflichen Zulagen wie z.B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung

7)  das, ggf. tägliche, Säubern der Arbeitsstelle

8)  der Ausbau und Abtransport sowie die ordnungsgemäße Entsorgung, einschließlich
  Kippgeüühren, sämtlichen Bauschutts und aller alter, schadhafter Teile. Teile, für die sich der
  AG eine generelle oder einzelfallbezogene Prüfung vorbehalten hat, sind bis zu diesem
  Zeitpunkt, längstens jedoch für die Dauer von 10 Wochen, vom AN vorzuhalten und dürfen erst
  danach entsorgt werden.

9)  Alle weiteren Nebenleistungen, die zur Erfüllung der in den Leistungspositionen beschriebenen
  Hauptleistungen, unter Beachtung aller einschlägigen Vorschriften, erforderlich sind, im EPA
  aber nicht gesondert aufgeführt sind.

Erforderliche Leistungen, die in den nachfolgenden Leistungspositionen nicht enthalten sind, sind der Abteilung Einkauf des AG möglichst vor Ausführung zur Genehmigung aufzugeben und bei Rechnungslegung mit einem "Z" zu kennzeichnen. Die Preise für derartige Zusatzleistungen sind auf der Kalkulationsbasis der Einheitspreise zu kalkulieren. Diese Z-Positionen sind so ausreichend und umfassend zu beschreiben, dass sowohl eine sachlich-fachliche als auch eine kalkulatorische Nachprüfung durch den AG gewährleistet ist, hierzu gehört insbesondere die Angabe der verfahrenen Stunden.

Die Einheitspreise des EPA sind Nettopreise. Sie gelten zuzüglich der zum jeweiligen Leistungserbringungszeitpunkt gültigen Mehrwertsteuer.

A4) ABRECHNUNG

Eine evtl. vorhandene Position ““An-/Abfahrtpauschale““ darf grundsätzlich nur einmal pro Auftrag  berechnet werden, auch wenn mehrere Anfahrten (auch an verschiedenen Tagen) erforderlich sind. Sollten mehrere Anfahrten aus Gründen erforderlich sein, die ausschließlich der AG oder der Mieter zu vertreten hat, sind diese besonders zu begründen und als Z Position zu kennzeichnen (ggf. Mieterbelastung).

Bei mehreren zusammenhängenden Reparaturen, die an einem Tag in einem Wohngebiet/Siedlungsbereich ausgeführt werden (z.B. bei der Beseitigung von Sturmschäden, E-Checks in einem Mehrfamilienhaus), darf die An-/Abfahrt, in Abhängigkeit von dem bei der Leistungsposition ““An-/Abfahrt““ festgeschriebenen Grenzwert, nur einmalig bzw. nicht berechnet werden.

Soweit im Rahmen eines Auftrags zwei oder mehr Positionen dieses EPA ausgeführt werden, die gleichartige (identische) Teilleistungen überlappend enthalten, darf lediglich eine dieser Positionen in vollem Umfang abgerechnet werden. Die zweite bzw. weitere Positionen sind dann mit einem Anteiligen Preis als Z-Position in Rechnung zu stellen

Maßgebend für die Abrechnung ist das nach Fertigstellung der Arbeiten durch den AN zu nehmende Aufmaß, sowie die Bestätigung des Mieters bzw. bei Leerwohnungen die Bestätigung des zuständigen Kundenbetreuers/Bauleiters, daß die Leistungen durchgeführt wurden.

Das testierte Aufmaß bzw. die Bestätigung ist vom AN mit der Schlußrechnung einzureichen. Ausgenommen hiervon sind Vorgänge, die über unsere Handwerkerkopplung (HWK) abgerechnet werden; in diesen Fällen sind die Aufmßße/Bestätigungen vom AN, im Rahmen der gesetzlichen Vorschriften, vorzuhalten und, auf Verlangen des AG, jederzeit innerhalb von 7 Kalendertagen zur Prüfung einzureichen.

Der AG ist berechtigt, jederzeit ein gemeinsames Aufmaß zu verlangen.

A5) SONSTIGES

Die in diesen Bedingungen festgelegten Pflichten hat der AN jedem Dritten aufzuerlegen, dessen er sich zur Erfüllung dieser Pflichten bedient.

Die Einheitspreisabkommen dürfen weder ganz noch teilweise in irgendeiner Form Dritten entgeltlich oder unentgeltlich zugänglich gemacht werden.

*Hinweis: B) ALLGEMEINE TECHNISCHE VORBEMERKUNGEN*
B)  ALLGEMEINE TECHNISCHE VORBEMERKUNGEN FÜR EINHEITSPREISABKOMMEN
  Stand 01.01.2013
======================================================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen und ggf. angebotene Aufträge abzulehnen. Ebenso sind die jeweils gültigen Unfallverhütungsvorschriften zu beachten und unbedingt einzuhalten.

B3) GEBÄUDESCHÄDEN

Falls dem AN bei der Durchführung von Reparaturarbeiten weitere Gebäudeschäden bekannt werden (auch an anderen Gewerken), so hat er dem zuständigen Kundenbetreuer oder Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

### Bereich 1 Baustelleneinrichtung

#### Abschnitt 1.1 Baustelleneinrichtung

**1.1.10 Baustelleneinrichtung**
Baustelleneinrichtung Liefern und Vorhalten aller zur
Ausführung der Arbeiten benötigten Geräte und
Werkzeuge.
Menge: 0,000

**1.1.20 Baustellen WC**
Lieferung und Vorhalten eines Baustellen WCs über
die gesamte Bauzeit (3 Treppenhäuser)
Die Nutzung durch andere Gewerke wird gestattet
Menge: 0,000

**1.1.30 Musterflächen**
Anfertigen von 3 Musterflächen in Abstimmung mit
der Bauleitung.
Menge: 0,000

### Bereich 2 Vorderhaus 1

#### Abschnitt 2.1 Malerarbeiten

**2.1.10 Abdeckarbeiten**
*** Pauschalposition
Filzpappe oder Abdeckvlies liefern und Bodenflächen
abdecken und vor Verschmutzung schützen.
Eventuelle
Abklebearbeiten sind in den Preis einzukalkulieren.
Nach Abschluss der Arbeiten das Abdeckmaterial
aufnehmen und entsorgen.
Menge: 1,000 psch

**2.1.20 Untergrundvorbereitung Decke u. Wand**
Untergrundvorbereitung Decke u. Wand
Verunreinigungen, Nikotin-, Ruß-, Fettflecken,
Graffitti, abwaschen, Verunreinigungen wie
Nikotinvrschmutzungen, Ruß-, Fettflecken vollflächig
durch geeignete Maßnahmen, fachgerecht
abwaschen, einschl. aller erf. Nebenarbeiten und
Schutzmaßnahmen.
Menge: 400,000 m2

**2.1.30 Grundierung der Decke und Wände**
Menge: 400,000 m2

**2.1.40 Gerüst Treppenkopf**
Gerüst Treppenkopf
Stck. Gerüst Treppenkopf nach Vorschrift
BBG aufbauen, während der Bauzeit vorhalten und
abfahren
Menge: 1,000 St

**2.1.50 Treviragewebe an Decken und Wände**
Treviragewebe an Decken-, und
Wandflächen
Treviragewebe an Decken-, und Wandflächen
(Treppenkopf vollflächig)
Treviragewebe in Kleber eingebettet
an Decken-, und Wandflächen kleben.
Menge: 25,000 m2

**2.1.60 Putzschäden ausbessern**
Nicht tragfähigen Putz abschlagen und entsorgen
Putzgrund säubern, vornässen und soweit
erforderlich mit Sprizbewurf versehen.
Fehlstellen fachgerecht mit einem in der Festigkeit
und
und Struktur dem vorhandenen Putz entsprechenden
Putzmörtel beiarbeiten inkl. Panzergewebe (4x4 bzw.
6x6).
Putzdicke im Mittel: ca. 20 mm
Menge: 50,000 m2

**2.1.70 Decken-, und Wandflächen**
Decken-, und Wandflächen
Alte beschädigte Anstriche durch
abbeizen entfernen.Untergrund nachwaschen
und grundieren.
Menge: 400,000 m2

**2.1.80 Teilspachtelung der Decken bis 30% der Gesamtfläche**
Decken,- und Wandflächen: Unebenheiten bis 30%
beispachteln. Beispachteln von Unebenheiten,
bereits verschlossene Elektroschlitzen,
Ausbruchstellen, Lunkern und Rissen mit
verarbeitungsfertiger, gut füllender
Leichtspachtelmasse, emissions- und lösemittelfrei.
Menge: 80,000 m2

**2.1.90 Zulage vollflächige Spachtelung**
Zulage vollflächige Spachtelung
Wandflächen Q3
Zulage vollflächige Spachtelung Wandflächen Q3
Menge: 320,000 m2

**2.1.100 Acryl ziehen**
ggf. Anschlüsse an Türen, Fenster, Sockelleisten
herstellen
Menge: 600,000 m

**2.1.110 Anstrich Decke u. Wand**
Decken- und Wandflächen Zwischenbeschichtung
und Schlußbeschichtung, Zwischenbeschichtung und
Schlußbeschichtung mit Dispersionsfarbe bis
Preisgruppe 2, wasserverdünnbar, lösemittelfrei,
diffusionsfähig, Naßabrieb-Klasse 3,
(waschbeständig nach DIN 53778)
Menge: 400,000 m2

**2.1.120 Zulage Vor. Pos. 1.2.140 Anstrich Paneel**
Wandflächen (Paneel), mit Dispersionsfarbe NAK 1
bis Preisgruppe 2 glanzgrad nach Abstimmung und
Bemusterung BL
Höhe ca. 1,30 m (über Klingeltaster),
Menge: 75,000 m2

**2.1.130 Anstrich WE Türen**
(einseitig)vorhandene Altanstriche reinigen, lose
Anstrichsteile entfernen, gründlich schleifen, rohe
Holzteile imrägnieren, kleine Löcher und Fehlstellen
mit Lackspachtel ausspachteln und mit
wasserbassierten PU-Seidelglanzlack, Farbtöne nach
Vorgaben des AG bis Preisgruppe 2, vorstreichen
und deckend lackieren
Menge: 45,000 m2

**2.1.140 Zulage Vor. Pos. Preisgruppe 3**
Menge: 45,000 m2

**2.1.150 Zulage Anstrich WE Türrahmen**
Türrahmen inkl. Zierhaube: vorhandene Altanstriche
reinigen, lose Anstrichsteile entfernen, gründlich
schleifen, rohe Holzteile imrägnieren, kleine Löcher
und Fehlstellen mit Lackspachtel ausspachteln und
mit wasserbassierten PU-Seidelglanzlack, Farbtöne
nach Vorgaben des AG bis Preisgruppe 2,
vorstreichen und deckend lackieren
Menge: 75,000 m

**2.1.160 Zulage Vor. Pos. Preisgruppe 3**
Menge: 75,000 m

**2.1.170 Anstrich WE Türschwelle**
vorhandene Altanstriche reinigen, lose Anstrichsteile
entfernen, gründlich schleifen, rohe Holzteile
imrägnieren, kleine Löcher und Fehlstellen mit
Lackspachtel ausspachteln und mit wasserbassierten
PU-Seidelglanzlack, Farbtöne nach Vorgaben des
AG bis Preisgruppe 2, vorstreichen und deckend lackieren.
Menge: 15,000 m

**2.1.180 Zulage Vor. Pos. Preisgruppe 3**
Menge: 15,000 m

**2.1.190 Anstrich Stahltüren**
Stahltüren einschl. Zarge, ca.1,00/2,00 groß,
schleifen,reinigen, Rostschutzanstrich, Zwischen- und
Schlußanstrich mit wasserbassierten
PU-Seidelglanzlack
. bis Preisgruppe 2
einseitig
Menge: 3,000 m2

**2.1.200 Anstrich Sockelleisten**
vorhandenen Altanstrich reinigen, lose Anstrichsteile
entfernen, gründlich schleifen, rohe Holzteile
imrägnieren, kleine Löcher und Fehlstellen mit
Lackspachtel ausspachteln und mit wasserbassierten
PU-Seidelglanzlack, Farbtöne nach Vorgaben des
AG bis Preisgruppe 2, vorstreichen und deckend
lackieren
Menge: 75,000 m

**2.1.210 Zulage Vor. Pos. Preisgruppe 3**
Menge: 75,000 m

**2.1.220 Anstrich Viertelstäbe**
vorhandenen Altanstrich reinigen, lose Anstrichsteile
entfernen, gründlich schleifen, rohe Holzteile
imrägnieren, kleine Löcher und Fehlstellen mit
Lackspachtel ausspachteln und mit wasserbassierten
PU-Seidelglanzlack, Farbtöne nach Vorgaben des
AG bis Preisgruppe 2, vorstreichen und deckend
lackieren
Menge: 75,000 m

**2.1.230 Zulage Vor. Pos. Preisgruppe 3**
Menge: 75,000 m

**2.1.240 Anstrich Geländer**
Holztreppengeländer inkl. Bischofsmützen:
vorhandene Altanstriche reinigen, lose Anstrichsteile
entfernen, gründlich schleifen, rohe Holzteile
imrägnieren, kleine Löcher und Fehlstellen mit
Lackspachtel ausspachteln und mit wasserbassierten
PU-Seidelglanzlack, Farbtöne nach Vorgaben des
AG bis Preisgruppe 2, vorstreichen und deckend
lackieren
Menge: 35,000 m

**2.1.250 Zulage Vor. Pos. Preisgruppe 3**
Menge: 35,000 m

**2.1.260 Anstrich Handlauf**
Anstrichsteile entfernen, gründlich schleifen, rohe
Holzteile imrägnieren, kleine Löcher und Fehlstellen
mit Lackspachtel ausspachteln und mit
wasserbassierten PU-Hochglanzlack, Farbtöne nach Vorgaben des AG bis Preisgruppe 2, vorstreichen
und deckend lackieren
Menge: 35,000 m

**2.1.270 Zulage Vor. Pos. Preisgruppe 3**
Menge: 35,000 m

**2.1.280 Anstrich Trittstufen**
Trittstufen: vorhandene Altanstriche reinigen, lose
Anstrichsteile entfernen, gründlich schleifen, rohe
Holzteile imrägnieren, kleine Löcher und Fehlstellen
mit Lackspachtel ausspachteln und mit
wasserbasierten PU-Seidenglanzlack, Farbtöne nach
Vorgaben des AG
bis Preisgruppe 2, vorstreichen und deckend
lackieren
Menge: 90,000 St

**2.1.290 Zulage Vor. Pos. Preisgruppe 3**
Menge: 90,000 St

**2.1.300 Anstrich Setzstufen**
Setztstufe: vorhandene Altanstriche reinigen, lose
Anstrichsteile entfernen, gründlich schleifen, rohe
Holzteile imrägnieren, kleine Löcher und Fehlstellen
mit Lackspachtel ausspachteln und mit
wasserbasierten PU-Seidelglanzlack, Farbtöne nach
Vorgaben des AG bis Preisgruppe 2, vorstreichen
und deckend lackieren
Menge: 90,000 St

**2.1.310 Zulage Vor. Pos. Preisgruppe 3**
Menge: 90,000 St

**2.1.320 Anstrich Podeste**
Zwischenpodest: vorhandene Altanstriche reinigen,
lose Anstrichsteile entfernen, gründlich schleifen,
rohe Holzteile imrägnieren, kleine Löcher und
Fehlstellen mit Lackspachtel ausspachteln und mit
wasserbasierten PU-Seidelglanzlack, Farbtöne nach
Vorgaben des AG
bis Preisgruppe 2, vorstreichen und deckend
lackieren
Je Stk. Podest ca. 5 m Länge x 0,20 m Breite
Menge: 10,000 m2

**2.1.330 Zulage Vor. Pos. Preisgruppe 3**
Menge: 10,000 m2

**2.1.340 Treppenwangen**
Treppenwangen, mit wasserbassierten
PU-Seidelglanzlack streichen.
Menge: 35,000 m

**2.1.350 Stundenlohn Maler**
Menge: 5,000 Std

**2.1.360 Reinigung TRH**
*** Pauschalposition
Reinigung desTreppenhauses wärhend der
Bauphase inkl. täglichen Abfegen von Geländer und
Boden- Stufenflächen. zum Wochenende je zusätzliches absaugen. Nach Fertigstellung aller
Arbeiten im Treppenhaus
erfolgt eine Endreinigung.
Menge: 1,000 psch

#### Abschnitt 2.2 Bodenbelag

**2.2.10 Alte Bodenbeläge entfernen**
Lose verlegte oder fest verklebte Bodenbeläge,
Bahnenware oder Platten jeglicher Art, mit und ohne
Schaumstoffrücken, von Auftrittsflächen der
Holztreppenstufen, auch gewendelt und Podesten
aufnehmen und entsorgen. Verschmutzungen sowie
Klebereste sind vom Unterboden restlos bis zur
tragfähigen Schicht zu entfernen. Die Entsorgung
nach Abschluss der Arbeiten sind in den Preis
einzukalkulieren.
Menge: 65,000 m2

**2.2.20 Holztreppenstufen verlegefertig vorbereiten**
Holztreppenstufen verlegefertig vorbereiten,
Untergrund von Holztreppenstufen auf Verlegereife
prüfen, Alten PVC inkl. Trittkante bzw. Anstrich,
Anstrichreste und Pflegeschichten abschleifen oder
schadhaften Belag jeglicher Art aufnehmen, gründlich
absaugen und reinigen, Knarrende Dielen der
Holzfußbodenflächen zusätzlich verschrauben und 1
mal maschinell abschleifen.
Menge: 90,000 St

**2.2.30 Dispersionsgrundierung**
Dispersionsgrundierung Podeste und Stufen,
Verlegereifen Untergrund nach DIN 18365 mit
Dispersionsgrundierung streichen.
Menge: 65,000 m2

**2.2.40 Faserverstärkte Spachtelung**
Faserverstärkte Spachtelung,
zum Ausgleichen, Spachteln und Nivellieren von
Holzdielenböden, Holzpreßspanplatten (V100) und
Trockenausbauelementen: Spachtelung mit
zementärer Holzbodenausgleichmasse, elastisch und
faserverstärkt.
Menge: 65,000 m2

**2.2.50 Faserverstärkte Spachtelung Stufen**
Faserverstärkte Spachtelung Stufen (ca. 1,00m
Breit),
zum Ausgleichen, Spachteln und Nivellieren von
Holzdielenböden, Holzpreßspanplatten (V100) und
Trockenausbauelementen: Spachtelung mit
zementärer Holzbodenausgleichsmasse, elastisch
und faserverstärkt.
Menge: 90,000 St

**2.2.60 Treppenkantenprofil Alu B: 0,85**
Treppenkantenprofil Aluminium erneuern.
Altes Treppenkantenprofil entfernen und neues
Treppenkantenprofil 30 x 30 mm liefern und
montieren. Einschl. der erforderlichen Vor- und
Nebenleistungen. Die Stufenkante ist ggf. vorher mit
einem Reparaturwinkel zu begradigen.
Farbton: nach Vorgabe der Bauleitung
Menge: 90,000 St

**2.2.70 Linoleum-Belag auf Holztreppenstufen B:0,85**
Linoleum-Bodenbelag als Bahnenware auf
Holztreppenstufen und Podesten verlegen.
Geamtdicke 2,50 mm liefern und fachgerecht auf
nach DIN 18365 vorbereitetem Untergrund und nach
Herstellervorgabe im Klebeverfahren verlegen. Inkl.
dauerelastischer Fugen als Randanschluss oder als
Dehnungsfuge herstellen.
Joka Jokalino
Linoleum Belag nach Wahl des Bieters
Farbton: nach Farbkonzept oder nach Vorgabe der
Bauleitung
Menge: 90,000 St

**2.2.80 Linoleum-Belag auf Holzpodesten**
Linoleum-Bodenbelag als Bahnenware auf
Holzpodesten verlegen.
Geamtdicke 2,50 mm liefern und fachgerecht auf
nach DIN 18365 vorbereitetem Untergrund und nach
Herstellervorgabe im Klebeverfahren verlegen. Inkl.
dauerelastischer Fugen als Randanschluss oder als
Dehnungsfuge herstellen.
Joka Jokalino
Linoleum Belag nach Wahl des Bieters
Farbton: nach Farbkonzept oder nach Vorgabe der
Bauleitung
Menge: 65,000 m2

**2.2.90 Fugen fräsen und verschweißen**
Fugen fräsen und verschweißen,
Verschweißen und Fräsen der Fugen von PVCPlatten
oder -Bahnen, ohne Träger, mit belagkonformer
Schweißschnur, Durchmesser: 4 mm, Farbton nach
Wahl des AG, dem Bodenbelag angepasst.
Menge: 65,000 m2

**2.2.100 Holzviertelstäbe 14x14 mm stark**
Holzviertelstäbe 14x14 mm stark, lackiert,
liefern und mit Gehrung schneiden und anbringen,
Farbe nach Wahl des AG.
Menge: 95,000 m

**2.2.110 Dauerelastische Fugen herstellen**
Dauerelastische Fugen herstellen,
als Anschluss an Beläge aus Stein, Türen u. a.
herstellen.
Menge: 200,000 m

#### Abschnitt 2.3 Fliesenarbeiten

**2.3.10 Untergrund vorbereiten**
Untergrund der Bodenflächen aus Estrich/
Trockenestrich reinigen, entstauben und vorbereiten.
Menge: 36,000 m2

**2.3.20 Dispersionsgrundierung**
Dispersionsgrundierung Podeste und Stufen,
Verlegereifen Untergrund nach DIN 18365 mit
Dispersionsgrundierung streichen.
Menge: 36,000 m2

**2.3.30 Unebenheiten egalisieren**
Größere Unebenheiten des Untergrundes durch
Aufbringen einer Ausgleichsspachtelung egalisieren.
Schichtdicke: bis 10 mm
Inkl. Erschwernis von durchlaufenden Mietern.
Menge: 36,000 m2

**2.3.40 Bodenfliesen, Dünnbett, 30/60**
Bodenbelag aus Feinsteinzeug Fliesen, in
Innenräumen auf verlegefertigen Zementestrich mit
hydraulisch erhärtendem Dünnbettmörtel verlegen.
Format : ca. 20/20 cm, d=ca. 10 mm
Verlegeart: Kreuzfuge
inkl. Verfugung als Hartfuge an Farbton der Fliese
angepasst:
nach Wahl des AG
Menge: 36,000 m2

**2.3.50 Sockel, Feinsteinzeug**
Sockel aus Feinsteinzeugfliesen, passend zum
Bodenbelag, im Dünnbett.
Fabrikat : wie Bodenfliesen
Menge: 38,000 m

**2.3.60 Dauerelastischer Fugenverschluss, innen**
Dauerelastischer Fugenverschluss in Innenräumen,
an allen horizontalen und vertikalen Wand- und
Bodenanschlüssen, zwischen Fliesenbelägen in Raumecken, zu aufsteigenden Wänden, an
Konstruktions- bzw. Einbauteilen
wie Fenster und Türzargen, Sanitärobjekten.
Fugenbreite : 6-8 mm i.M.
Farbe: Nach Angabe des AG
Menge: 40,000 m

**2.3.70 Trennschienen, Edelstahl**
Trennschienen als Winkelprofil aus Edelstahl liefern
und im Bereich der Türschwellen bzw. im Bereich
Belagwechsel, als Abschluß des Bodenbelags
einarbeiten.
Fabrikat: Schlüter o. glw.
Menge: 4,000 m

#### Abschnitt 2.4 Trockenbauarbeiten

**2.4.10 GK-Koffer erstellen**
Herstellung eines Koffers aus Gipskartonplatten,
Ständerwerk etc. zur abkofferung der neuen Lehrrohre.
Ausführung in Q3 inkl. Revisionsklappe.
Maße:
- Tiefe: 10,00 cm
- Breite: 25,00 cm.
- Höhe: Etagenhöhe ca. 2,5 m
Abrechnung je Etage.
Menge: 6,000 Stk

#### Abschnitt 2.5 Tischlerarbeiten

**2.5.10 Tischlerarbeiten Fußleiste**
Herstellung/Ergänzung der Fußleisten im Klebeverfahren.
Ausführung über Eck, inkl. Gehrungsschnitt.
Anschluss stumpf zum Bestand.
Fußleiste profiliert, Kiefer, Berliner Profil, Höhe bis 78mm.
Abrechnung je Stck Fuß- und Schrammleiste je Etage.
Inkl. An- und Abfahrt Tischler.
Menge: 6,000 Stk

### Bereich 3 Vorderhaus 2

#### Abschnitt 3.1 Malerarbeiten

**3.1.10 Abdeckarbeiten**
*** Pauschalposition
Filzpappe oder Abdeckvlies liefern und Bodenflächen
abdecken und vor Verschmutzung schützen.
Eventuelle
Abklebearbeiten sind in den Preis einzukalkulieren.
Nach Abschluss der Arbeiten das Abdeckmaterial
aufnehmen und entsorgen.
Menge: 1,000 psch

**3.1.20 Untergrundvorbereitung Decke u. Wand**
Untergrundvorbereitung Decke u. Wand
Verunreinigungen, Nikotin-, Ruß-, Fettflecken,
Graffitti, abwaschen, Verunreinigungen wie
Nikotinvrschmutzungen, Ruß-, Fettflecken vollflächig
durch geeignete Maßnahmen, fachgerecht
abwaschen, einschl. aller erf. Nebenarbeiten und
Schutzmaßnahmen.
Menge: 370,000 m2

**3.1.30 Grundierung der Decke und Wände**
Menge: 370,000 m2

**3.1.40 Gerüst Treppenkopf**
Gerüst Treppenkopf
Stck. Gerüst Treppenkopf nach Vorschrift
BBG aufbauen, während der Bauzeit vorhalten und
abfahren
Menge: 1,000 St

**3.1.50 Treviragewebe an Decken und Wände**
Treviragewebe an Decken-, und
Wandflächen
Treviragewebe an Decken-, und Wandflächen
(Treppenkopf vollflächig)
Treviragewebe in Kleber eingebettet
an Decken-, und Wandflächen kleben.
Menge: 25,000 m2

**3.1.60 Putzschäden ausbessern**
Nicht tragfähigen Putz abschlagen und entsorgen
Putzgrund säubern, vornässen und soweit
erforderlich mit Sprizbewurf versehen.
Fehlstellen fachgerecht mit einem in der Festigkeit
und
und Struktur dem vorhandenen Putz entsprechenden
Putzmörtel beiarbeiten inkl. Panzergewebe (4x4 bzw.
6x6).
Putzdicke im Mittel: ca. 20 mm
Menge: 50,000 m2

**3.1.70 Decken-, und Wandflächen**
Decken-, und Wandflächen
Alte beschädigte Anstriche durch
abbeizen entfernen.Untergrund nachwaschen
und grundieren.
Menge: 370,000 m2

**3.1.80 Teilspachtelung der Decken bis 30% der Gesamtfläche**
Decken,- und Wandflächen: Unebenheiten bis 30%
beispachteln. Beispachteln von Unebenheiten,
bereits verschlossene Elektroschlitzen,
Ausbruchstellen, Lunkern und Rissen mit
verarbeitungsfertiger, gut füllender
Leichtspachtelmasse, emissions- und lösemittelfrei.
Menge: 70,000 m2

**3.1.90 Zulage vollflächige Spachtelung**
Zulage vollflächige Spachtelung
Wandflächen Q3
Zulage vollflächige Spachtelung Wandflächen Q3
Menge: 300,000 m2

**3.1.100 Acryl ziehen**
ggf. Anschlüsse an Türen, Fenster, Sockelleisten
herstellen
Menge: 500,000 m

**3.1.110 Anstrich Decke u. Wand**
Decken- und Wandflächen Zwischenbeschichtung
und Schlußbeschichtung, Zwischenbeschichtung und
Schlußbeschichtung mit Dispersionsfarbe bis
Preisgruppe 2, wasserverdünnbar, lösemittelfrei,
diffusionsfähig, Naßabrieb-Klasse 3,
(waschbeständig nach DIN 53778)
Menge: 370,000 m2

**3.1.120 Zulage Vor. Pos. 1.2.140 Anstrich Paneel**
Wandflächen (Paneel), mit Dispersionsfarbe NAK 1
bis Preisgruppe 2 glanzgrad nach Abstimmung und
Bemusterung BL
Höhe ca. 1,30 m (über Klingeltaster),
Menge: 70,000 m2

**3.1.130 Anstrich WE Türen**
(einseitig)vorhandene Altanstriche reinigen, lose
Anstrichsteile entfernen, gründlich schleifen, rohe
Holzteile imrägnieren, kleine Löcher und Fehlstellen
mit Lackspachtel ausspachteln und mit
wasserbassierten PU-Seidelglanzlack, Farbtöne nach
Vorgaben des AG bis Preisgruppe 2, vorstreichen
und deckend lackieren
Menge: 35,000 m2

**3.1.140 Zulage Vor. Pos. Preisgruppe 3**
Menge: 35,000 m2

**3.1.150 Zulage Anstrich WE Türrahmen**
Türrahmen inkl. Zierhaube: vorhandene Altanstriche
reinigen, lose Anstrichsteile entfernen, gründlich
schleifen, rohe Holzteile imrägnieren, kleine Löcher
und Fehlstellen mit Lackspachtel ausspachteln und
mit wasserbassierten PU-Seidelglanzlack, Farbtöne
nach Vorgaben des AG bis Preisgruppe 2,
vorstreichen und deckend lackieren
Menge: 70,000 m

**3.1.160 Zulage Vor. Pos. Preisgruppe 3**
Menge: 70,000 m

**3.1.170 Anstrich WE Türschwelle**
vorhandene Altanstriche reinigen, lose Anstrichsteile
entfernen, gründlich schleifen, rohe Holzteile
imrägnieren, kleine Löcher und Fehlstellen mit
Lackspachtel ausspachteln und mit wasserbassierten
PU-Seidelglanzlack, Farbtöne nach Vorgaben des
AG bis Preisgruppe 2, vorstreichen und deckend lackieren.
Menge: 10,000 m

**3.1.180 Zulage Vor. Pos. Preisgruppe 3**
Menge: 15,000 m

**3.1.190 Anstrich Stahltüren**
Stahltüren einschl. Zarge, ca.1,00/2,00 groß,
schleifen,reinigen, Rostschutzanstrich, Zwischen- und
Schlußanstrich mit wasserbassierten
PU-Seidelglanzlack
. bis Preisgruppe 2
einseitig
Menge: 3,000 m2

**3.1.200 Anstrich Sockelleisten**
vorhandenen Altanstrich reinigen, lose Anstrichsteile
entfernen, gründlich schleifen, rohe Holzteile
imrägnieren, kleine Löcher und Fehlstellen mit
Lackspachtel ausspachteln und mit wasserbassierten
PU-Seidelglanzlack, Farbtöne nach Vorgaben des
AG bis Preisgruppe 2, vorstreichen und deckend
lackieren
Menge: 75,000 m

**3.1.210 Zulage Vor. Pos. Preisgruppe 3**
Menge: 75,000 m

**3.1.220 Anstrich Viertelstäbe**
vorhandenen Altanstrich reinigen, lose Anstrichsteile
entfernen, gründlich schleifen, rohe Holzteile
imrägnieren, kleine Löcher und Fehlstellen mit
Lackspachtel ausspachteln und mit wasserbassierten
PU-Seidelglanzlack, Farbtöne nach Vorgaben des
AG bis Preisgruppe 2, vorstreichen und deckend
lackieren
Menge: 75,000 m

**3.1.230 Zulage Vor. Pos. Preisgruppe 3**
Menge: 75,000 m

**3.1.240 Anstrich Geländer**
Holztreppengeländer inkl. Bischofsmützen:
vorhandene Altanstriche reinigen, lose Anstrichsteile
entfernen, gründlich schleifen, rohe Holzteile
imrägnieren, kleine Löcher und Fehlstellen mit
Lackspachtel ausspachteln und mit wasserbassierten
PU-Seidelglanzlack, Farbtöne nach Vorgaben des
AG bis Preisgruppe 2, vorstreichen und deckend
lackieren
Menge: 35,000 m

**3.1.250 Zulage Vor. Pos. Preisgruppe 3**
Menge: 35,000 m

**3.1.260 Anstrich Handlauf**
Anstrichsteile entfernen, gründlich schleifen, rohe
Holzteile imrägnieren, kleine Löcher und Fehlstellen
mit Lackspachtel ausspachteln und mit
wasserbassierten PU-Hochglanzlack, Farbtöne nach Vorgaben des AG bis Preisgruppe 2, vorstreichen
und deckend lackieren
Menge: 35,000 m

**3.1.270 Zulage Vor. Pos. Preisgruppe 3**
Menge: 35,000 m

**3.1.280 Anstrich Trittstufen**
Trittstufen: vorhandene Altanstriche reinigen, lose
Anstrichsteile entfernen, gründlich schleifen, rohe
Holzteile imrägnieren, kleine Löcher und Fehlstellen
mit Lackspachtel ausspachteln und mit
wasserbasierten PU-Seidenglanzlack, Farbtöne nach
Vorgaben des AG
bis Preisgruppe 2, vorstreichen und deckend
lackieren
Menge: 90,000 St

**3.1.290 Zulage Vor. Pos. Preisgruppe 3**
Menge: 90,000 St

**3.1.300 Anstrich Setzstufen**
Setztstufe: vorhandene Altanstriche reinigen, lose
Anstrichsteile entfernen, gründlich schleifen, rohe
Holzteile imrägnieren, kleine Löcher und Fehlstellen
mit Lackspachtel ausspachteln und mit
wasserbasierten PU-Seidelglanzlack, Farbtöne nach
Vorgaben des AG bis Preisgruppe 2, vorstreichen
und deckend lackieren
Menge: 90,000 St

**3.1.310 Zulage Vor. Pos. Preisgruppe 3**
Menge: 90,000 St

**3.1.320 Anstrich Podeste**
Zwischenpodest: vorhandene Altanstriche reinigen,
lose Anstrichsteile entfernen, gründlich schleifen,
rohe Holzteile imrägnieren, kleine Löcher und
Fehlstellen mit Lackspachtel ausspachteln und mit
wasserbasierten PU-Seidelglanzlack, Farbtöne nach
Vorgaben des AG
bis Preisgruppe 2, vorstreichen und deckend
lackieren
Je Stk. Podest ca. 5 m Länge x 0,20 m Breite
Menge: 10,000 m2

**3.1.330 Zulage Vor. Pos. Preisgruppe 3**
Menge: 10,000 m2

**3.1.340 Treppenwangen**
Treppenwangen, mit wasserbassierten
PU-Seidelglanzlack streichen.
Menge: 35,000 m

**3.1.350 Stundenlohn Maler**
Menge: 5,000 Std

**3.1.360 Reinigung TRH**
*** Pauschalposition
Reinigung desTreppenhauses wärhend der
Bauphase inkl. täglichen Abfegen von Geländer und
Boden- Stufenflächen. zum Wochenende je zusätzliches absaugen. Nach Fertigstellung aller
Arbeiten im Treppenhaus
erfolgt eine Endreinigung.
Menge: 1,000 psch

#### Abschnitt 3.2 Bodenbelag

**3.2.10 Alte Bodenbeläge entfernen**
Lose verlegte oder fest verklebte Bodenbeläge,
Bahnenware oder Platten jeglicher Art, mit und ohne
Schaumstoffrücken, von Auftrittsflächen der
Holztreppenstufen, auch gewendelt und Podesten
aufnehmen und entsorgen. Verschmutzungen sowie
Klebereste sind vom Unterboden restlos bis zur
tragfähigen Schicht zu entfernen. Die Entsorgung
nach Abschluss der Arbeiten sind in den Preis
einzukalkulieren.
Menge: 55,000 m2

**3.2.20 Holztreppenstufen verlegefertig vorbereiten**
Holztreppenstufen verlegefertig vorbereiten,
Untergrund von Holztreppenstufen auf Verlegereife
prüfen, Alten PVC inkl. Trittkante bzw. Anstrich,
Anstrichreste und Pflegeschichten abschleifen oder
schadhaften Belag jeglicher Art aufnehmen, gründlich
absaugen und reinigen, Knarrende Dielen der
Holzfußbodenflächen zusätzlich verschrauben und 1
mal maschinell abschleifen.
Menge: 90,000 St

**3.2.30 Dispersionsgrundierung**
Dispersionsgrundierung Podeste und Stufen,
Verlegereifen Untergrund nach DIN 18365 mit
Dispersionsgrundierung streichen.
Menge: 55,000 m2

**3.2.40 Faserverstärkte Spachtelung**
Faserverstärkte Spachtelung,
zum Ausgleichen, Spachteln und Nivellieren von
Holzdielenböden, Holzpreßspanplatten (V100) und
Trockenausbauelementen: Spachtelung mit
zementärer Holzbodenausgleichmasse, elastisch und
faserverstärkt.
Menge: 55,000 m2

**3.2.50 Faserverstärkte Spachtelung Stufen**
Faserverstärkte Spachtelung Stufen (ca. 1,00m
Breit),
zum Ausgleichen, Spachteln und Nivellieren von
Holzdielenböden, Holzpreßspanplatten (V100) und
Trockenausbauelementen: Spachtelung mit
zementärer Holzbodenausgleichsmasse, elastisch
und faserverstärkt.
Menge: 90,000 St

**3.2.60 Treppenkantenprofil Alu B: 0,85**
Treppenkantenprofil Aluminium erneuern.
Altes Treppenkantenprofil entfernen und neues
Treppenkantenprofil 30 x 30 mm liefern und
montieren. Einschl. der erforderlichen Vor- und
Nebenleistungen. Die Stufenkante ist ggf. vorher mit
einem Reparaturwinkel zu begradigen.
Farbton: nach Vorgabe der Bauleitung
Menge: 90,000 St

**3.2.70 Linoleum-Belag auf Holztreppenstufen B:0,85**
Linoleum-Bodenbelag als Bahnenware auf
Holztreppenstufen und Podesten verlegen.
Geamtdicke 2,50 mm liefern und fachgerecht auf
nach DIN 18365 vorbereitetem Untergrund und nach
Herstellervorgabe im Klebeverfahren verlegen. Inkl.
dauerelastischer Fugen als Randanschluss oder als
Dehnungsfuge herstellen.
Joka Jokalino
Linoleum Belag nach Wahl des Bieters
Farbton: nach Farbkonzept oder nach Vorgabe der
Bauleitung
Menge: 90,000 St

**3.2.80 Linoleum-Belag auf Holzpodesten**
Linoleum-Bodenbelag als Bahnenware auf
Holzpodesten verlegen.
Geamtdicke 2,50 mm liefern und fachgerecht auf
nach DIN 18365 vorbereitetem Untergrund und nach
Herstellervorgabe im Klebeverfahren verlegen. Inkl.
dauerelastischer Fugen als Randanschluss oder als
Dehnungsfuge herstellen.
Joka Jokalino
Linoleum Belag nach Wahl des Bieters
Farbton: nach Farbkonzept oder nach Vorgabe der
Bauleitung
Menge: 55,000 m2

**3.2.90 Fugen fräsen und verschweißen**
Fugen fräsen und verschweißen,
Verschweißen und Fräsen der Fugen von PVCPlatten
oder -Bahnen, ohne Träger, mit belagkonformer
Schweißschnur, Durchmesser: 4 mm, Farbton nach
Wahl des AG, dem Bodenbelag angepasst.
Menge: 55,000 m2

**3.2.100 Holzviertelstäbe 14x14 mm stark**
Holzviertelstäbe 14x14 mm stark, lackiert,
liefern und mit Gehrung schneiden und anbringen,
Farbe nach Wahl des AG.
Menge: 95,000 m

**3.2.110 Dauerelastische Fugen herstellen**
Dauerelastische Fugen herstellen,
als Anschluss an Beläge aus Stein, Türen u. a.
herstellen.
Menge: 200,000 m

#### Abschnitt 3.3 Fliesenarbeiten

**3.3.10 Untergrund vorbereiten**
Untergrund der Bodenflächen aus Estrich/
Trockenestrich reinigen, entstauben und vorbereiten.
Menge: 25,000 m2

**3.3.20 Dispersionsgrundierung**
Dispersionsgrundierung Podeste und Stufen,
Verlegereifen Untergrund nach DIN 18365 mit
Dispersionsgrundierung streichen.
Menge: 25,000 m2

**3.3.30 Unebenheiten egalisieren**
Größere Unebenheiten des Untergrundes durch
Aufbringen einer Ausgleichsspachtelung egalisieren.
Schichtdicke: bis 10 mm
Inkl. Erschwernis von durchlaufenden Mietern.
Menge: 25,000 m2

**3.3.40 Bodenfliesen, Dünnbett, 30/60**
Bodenbelag aus Feinsteinzeug Fliesen, in
Innenräumen auf verlegefertigen Zementestrich mit
hydraulisch erhärtendem Dünnbettmörtel verlegen.
Format : ca. 20/20 cm, d=ca. 10 mm
Verlegeart: Kreuzfuge
inkl. Verfugung als Hartfuge an Farbton der Fliese
angepasst:
nach Wahl des AG
Menge: 25,000 m2

**3.3.50 Sockel, Feinsteinzeug**
Sockel aus Feinsteinzeugfliesen, passend zum
Bodenbelag, im Dünnbett.
Fabrikat : wie Bodenfliesen
Menge: 30,000 m

**3.3.60 Dauerelastischer Fugenverschluss, innen**
Dauerelastischer Fugenverschluss in Innenräumen,
an allen horizontalen und vertikalen Wand- und
Bodenanschlüssen, zwischen Fliesenbelägen in Raumecken, zu aufsteigenden Wänden, an
Konstruktions- bzw. Einbauteilen
wie Fenster und Türzargen, Sanitärobjekten.
Fugenbreite : 6-8 mm i.M.
Farbe: Nach Angabe des AG
Menge: 35,000 m

**3.3.70 Trennschienen, Edelstahl**
Trennschienen als Winkelprofil aus Edelstahl liefern
und im Bereich der Türschwellen bzw. im Bereich
Belagwechsel, als Abschluß des Bodenbelags
einarbeiten.
Fabrikat: Schlüter o. glw.
Menge: 4,000 m

#### Abschnitt 3.4 Trockenbauarbeiten

**3.4.10 GK-Koffer erstellen**
Herstellung eines Koffers aus Gipskartonplatten,
Ständerwerk etc. zur abkofferung der neuen Lehrrohre.
Ausführung in Q3 inkl. Revisionsklappe.
Maße:
- Tiefe: 10,00 cm
- Breite: 25,00 cm.
- Höhe: Etagenhöhe ca. 2,5 m
Abrechnung je Etage.
Menge: 6,000 Stk

#### Abschnitt 3.5 Tischlerarbeiten

**3.5.10 Tischlerarbeiten Fußleiste**
Herstellung/Ergänzung der Fußleisten im Klebeverfahren.
Ausführung über Eck, inkl. Gehrungsschnitt.
Anschluss stumpf zum Bestand.
Fußleiste profiliert, Kiefer, Berliner Profil, Höhe bis 78mm.
Abrechnung je Stck Fuß- und Schrammleiste je Etage.
Inkl. An- und Abfahrt Tischler.
Menge: 6,000 Stk

### Bereich 4 Seitenflüge

#### Abschnitt 4.1 Malerarbeiten

**4.1.10 Abdeckarbeiten**
*** Pauschalposition
Filzpappe oder Abdeckvlies liefern und Bodenflächen
abdecken und vor Verschmutzung schützen.
Eventuelle
Abklebearbeiten sind in den Preis einzukalkulieren.
Nach Abschluss der Arbeiten das Abdeckmaterial
aufnehmen und entsorgen.
Menge: 1,000 psch

**4.1.20 Untergrundvorbereitung Decke u. Wand**
Untergrundvorbereitung Decke u. Wand
Verunreinigungen, Nikotin-, Ruß-, Fettflecken,
Graffitti, abwaschen, Verunreinigungen wie
Nikotinvrschmutzungen, Ruß-, Fettflecken vollflächig
durch geeignete Maßnahmen, fachgerecht
abwaschen, einschl. aller erf. Nebenarbeiten und
Schutzmaßnahmen.
Menge: 350,000 m2

**4.1.30 Grundierung der Decke und Wände**
Menge: 350,000 m2

**4.1.40 Gerüst Treppenkopf**
Gerüst Treppenkopf
Stck. Gerüst Treppenkopf nach Vorschrift
BBG aufbauen, während der Bauzeit vorhalten und
abfahren
Menge: 1,000 St

**4.1.50 Treviragewebe an Decken und Wände**
Treviragewebe an Decken-, und
Wandflächen
Treviragewebe an Decken-, und Wandflächen
(Treppenkopf vollflächig)
Treviragewebe in Kleber eingebettet
an Decken-, und Wandflächen kleben.
Menge: 25,000 m2

**4.1.60 Putzschäden ausbessern**
Nicht tragfähigen Putz abschlagen und entsorgen
Putzgrund säubern, vornässen und soweit
erforderlich mit Sprizbewurf versehen.
Fehlstellen fachgerecht mit einem in der Festigkeit
und
und Struktur dem vorhandenen Putz entsprechenden
Putzmörtel beiarbeiten inkl. Panzergewebe (4x4 bzw.
6x6).
Putzdicke im Mittel: ca. 20 mm
Menge: 50,000 m2

**4.1.70 Decken-, und Wandflächen**
Decken-, und Wandflächen
Alte beschädigte Anstriche durch
abbeizen entfernen.Untergrund nachwaschen
und grundieren.
Menge: 350,000 m2

**4.1.80 Teilspachtelung der Decken bis 30% der Gesamtfläche**
Decken,- und Wandflächen: Unebenheiten bis 30%
beispachteln. Beispachteln von Unebenheiten,
bereits verschlossene Elektroschlitzen,
Ausbruchstellen, Lunkern und Rissen mit
verarbeitungsfertiger, gut füllender
Leichtspachtelmasse, emissions- und lösemittelfrei.
Menge: 70,000 m2

**4.1.90 Zulage vollflächige Spachtelung**
Zulage vollflächige Spachtelung
Wandflächen Q3
Zulage vollflächige Spachtelung Wandflächen Q3
Menge: 280,000 m2

**4.1.100 Acryl ziehen**
ggf. Anschlüsse an Türen, Fenster, Sockelleisten
herstellen
Menge: 500,000 m

**4.1.110 Anstrich Decke u. Wand**
Decken- und Wandflächen Zwischenbeschichtung
und Schlußbeschichtung, Zwischenbeschichtung und
Schlußbeschichtung mit Dispersionsfarbe bis
Preisgruppe 2, wasserverdünnbar, lösemittelfrei,
diffusionsfähig, Naßabrieb-Klasse 3,
(waschbeständig nach DIN 53778)
Menge: 350,000 m2

**4.1.120 Zulage Vor. Pos. 1.2.140 Anstrich Paneel**
Wandflächen (Paneel), mit Dispersionsfarbe NAK 1
bis Preisgruppe 2 glanzgrad nach Abstimmung und
Bemusterung BL
Höhe ca. 1,30 m (über Klingeltaster),
Menge: 75,000 m2

**4.1.130 Anstrich WE Türen**
(einseitig)vorhandene Altanstriche reinigen, lose
Anstrichsteile entfernen, gründlich schleifen, rohe
Holzteile imrägnieren, kleine Löcher und Fehlstellen
mit Lackspachtel ausspachteln und mit
wasserbassierten PU-Seidelglanzlack, Farbtöne nach
Vorgaben des AG bis Preisgruppe 2, vorstreichen
und deckend lackieren
Menge: 35,000 m2

**4.1.140 Zulage Vor. Pos. Preisgruppe 3**
Menge: 35,000 m2

**4.1.150 Zulage Anstrich WE Türrahmen**
Türrahmen inkl. Zierhaube: vorhandene Altanstriche
reinigen, lose Anstrichsteile entfernen, gründlich
schleifen, rohe Holzteile imrägnieren, kleine Löcher
und Fehlstellen mit Lackspachtel ausspachteln und
mit wasserbassierten PU-Seidelglanzlack, Farbtöne
nach Vorgaben des AG bis Preisgruppe 2,
vorstreichen und deckend lackieren
Menge: 75,000 m

**4.1.160 Zulage Vor. Pos. Preisgruppe 3**
Menge: 75,000 m

**4.1.170 Anstrich WE Türschwelle**
vorhandene Altanstriche reinigen, lose Anstrichsteile
entfernen, gründlich schleifen, rohe Holzteile
imrägnieren, kleine Löcher und Fehlstellen mit
Lackspachtel ausspachteln und mit wasserbassierten
PU-Seidelglanzlack, Farbtöne nach Vorgaben des
AG bis Preisgruppe 2, vorstreichen und deckend lackieren.
Menge: 15,000 m

**4.1.180 Zulage Vor. Pos. Preisgruppe 3**
Menge: 15,000 m

**4.1.190 Anstrich Stahltüren**
Stahltüren einschl. Zarge, ca.1,00/2,00 groß,
schleifen,reinigen, Rostschutzanstrich, Zwischen- und
Schlußanstrich mit wasserbassierten
PU-Seidelglanzlack
. bis Preisgruppe 2
einseitig
Menge: 3,000 m2

**4.1.200 Anstrich Sockelleisten**
vorhandenen Altanstrich reinigen, lose Anstrichsteile
entfernen, gründlich schleifen, rohe Holzteile
imrägnieren, kleine Löcher und Fehlstellen mit
Lackspachtel ausspachteln und mit wasserbassierten
PU-Seidelglanzlack, Farbtöne nach Vorgaben des
AG bis Preisgruppe 2, vorstreichen und deckend
lackieren
Menge: 75,000 m

**4.1.210 Zulage Vor. Pos. Preisgruppe 3**
Menge: 75,000 m

**4.1.220 Anstrich Viertelstäbe**
vorhandenen Altanstrich reinigen, lose Anstrichsteile
entfernen, gründlich schleifen, rohe Holzteile
imrägnieren, kleine Löcher und Fehlstellen mit
Lackspachtel ausspachteln und mit wasserbassierten
PU-Seidelglanzlack, Farbtöne nach Vorgaben des
AG bis Preisgruppe 2, vorstreichen und deckend
lackieren
Menge: 75,000 m

**4.1.230 Zulage Vor. Pos. Preisgruppe 3**
Menge: 75,000 m

**4.1.240 Anstrich Geländer**
Holztreppengeländer inkl. Bischofsmützen:
vorhandene Altanstriche reinigen, lose Anstrichsteile
entfernen, gründlich schleifen, rohe Holzteile
imrägnieren, kleine Löcher und Fehlstellen mit
Lackspachtel ausspachteln und mit wasserbassierten
PU-Seidelglanzlack, Farbtöne nach Vorgaben des
AG bis Preisgruppe 2, vorstreichen und deckend
lackieren
Menge: 35,000 m

**4.1.250 Zulage Vor. Pos. Preisgruppe 3**
Menge: 35,000 m

**4.1.260 Anstrich Handlauf**
Anstrichsteile entfernen, gründlich schleifen, rohe
Holzteile imrägnieren, kleine Löcher und Fehlstellen
mit Lackspachtel ausspachteln und mit
wasserbassierten PU-Hochglanzlack, Farbtöne nach Vorgaben des AG bis Preisgruppe 2, vorstreichen
und deckend lackieren
Menge: 35,000 m

**4.1.270 Zulage Vor. Pos. Preisgruppe 3**
Menge: 35,000 m

**4.1.280 Anstrich Trittstufen**
Trittstufen: vorhandene Altanstriche reinigen, lose
Anstrichsteile entfernen, gründlich schleifen, rohe
Holzteile imrägnieren, kleine Löcher und Fehlstellen
mit Lackspachtel ausspachteln und mit
wasserbasierten PU-Seidenglanzlack, Farbtöne nach
Vorgaben des AG
bis Preisgruppe 2, vorstreichen und deckend
lackieren
Menge: 90,000 St

**4.1.290 Zulage Vor. Pos. Preisgruppe 3**
Menge: 90,000 St

**4.1.300 Anstrich Setzstufen**
Setztstufe: vorhandene Altanstriche reinigen, lose
Anstrichsteile entfernen, gründlich schleifen, rohe
Holzteile imrägnieren, kleine Löcher und Fehlstellen
mit Lackspachtel ausspachteln und mit
wasserbasierten PU-Seidelglanzlack, Farbtöne nach
Vorgaben des AG bis Preisgruppe 2, vorstreichen
und deckend lackieren
Menge: 90,000 St

**4.1.310 Zulage Vor. Pos. Preisgruppe 3**
Menge: 90,000 St

**4.1.320 Anstrich Podeste**
Zwischenpodest: vorhandene Altanstriche reinigen,
lose Anstrichsteile entfernen, gründlich schleifen,
rohe Holzteile imrägnieren, kleine Löcher und
Fehlstellen mit Lackspachtel ausspachteln und mit
wasserbasierten PU-Seidelglanzlack, Farbtöne nach
Vorgaben des AG
bis Preisgruppe 2, vorstreichen und deckend
lackieren
Je Stk. Podest ca. 5 m Länge x 0,20 m Breite
Menge: 10,000 m2

**4.1.330 Zulage Vor. Pos. Preisgruppe 3**
Menge: 10,000 m2

**4.1.340 Treppenwangen**
Treppenwangen, mit wasserbassierten
PU-Seidelglanzlack streichen.
Menge: 35,000 m

**4.1.350 Stundenlohn Maler**
Menge: 5,000 Std

**4.1.360 Reinigung TRH**
*** Pauschalposition
Reinigung desTreppenhauses wärhend der
Bauphase inkl. täglichen Abfegen von Geländer und
Boden- Stufenflächen. zum Wochenende je zusätzliches absaugen. Nach Fertigstellung aller
Arbeiten im Treppenhaus
erfolgt eine Endreinigung.
Menge: 1,000 psch

#### Abschnitt 4.2 Bodenbelag

**4.2.10 Alte Bodenbeläge entfernen**
Lose verlegte oder fest verklebte Bodenbeläge,
Bahnenware oder Platten jeglicher Art, mit und ohne
Schaumstoffrücken, von Auftrittsflächen der
Holztreppenstufen, auch gewendelt und Podesten
aufnehmen und entsorgen. Verschmutzungen sowie
Klebereste sind vom Unterboden restlos bis zur
tragfähigen Schicht zu entfernen. Die Entsorgung
nach Abschluss der Arbeiten sind in den Preis
einzukalkulieren.
Menge: 65,000 m2

**4.2.20 Holztreppenstufen verlegefertig vorbereiten**
Holztreppenstufen verlegefertig vorbereiten,
Untergrund von Holztreppenstufen auf Verlegereife
prüfen, Alten PVC inkl. Trittkante bzw. Anstrich,
Anstrichreste und Pflegeschichten abschleifen oder
schadhaften Belag jeglicher Art aufnehmen, gründlich
absaugen und reinigen, Knarrende Dielen der
Holzfußbodenflächen zusätzlich verschrauben und 1
mal maschinell abschleifen.
Menge: 90,000 St

**4.2.30 Dispersionsgrundierung**
Dispersionsgrundierung Podeste und Stufen,
Verlegereifen Untergrund nach DIN 18365 mit
Dispersionsgrundierung streichen.
Menge: 65,000 m2

**4.2.40 Faserverstärkte Spachtelung**
Faserverstärkte Spachtelung,
zum Ausgleichen, Spachteln und Nivellieren von
Holzdielenböden, Holzpreßspanplatten (V100) und
Trockenausbauelementen: Spachtelung mit
zementärer Holzbodenausgleichmasse, elastisch und
faserverstärkt.
Menge: 65,000 m2

**4.2.50 Faserverstärkte Spachtelung Stufen**
Faserverstärkte Spachtelung Stufen (ca. 1,00m
Breit),
zum Ausgleichen, Spachteln und Nivellieren von
Holzdielenböden, Holzpreßspanplatten (V100) und
Trockenausbauelementen: Spachtelung mit
zementärer Holzbodenausgleichsmasse, elastisch
und faserverstärkt.
Menge: 90,000 St

**4.2.60 Treppenkantenprofil Alu B: 0,85**
Treppenkantenprofil Aluminium erneuern.
Altes Treppenkantenprofil entfernen und neues
Treppenkantenprofil 30 x 30 mm liefern und
montieren. Einschl. der erforderlichen Vor- und
Nebenleistungen. Die Stufenkante ist ggf. vorher mit
einem Reparaturwinkel zu begradigen.
Farbton: nach Vorgabe der Bauleitung
Menge: 90,000 St

**4.2.70 Linoleum-Belag auf Holztreppenstufen B:0,85**
Linoleum-Bodenbelag als Bahnenware auf
Holztreppenstufen und Podesten verlegen.
Geamtdicke 2,50 mm liefern und fachgerecht auf
nach DIN 18365 vorbereitetem Untergrund und nach
Herstellervorgabe im Klebeverfahren verlegen. Inkl.
dauerelastischer Fugen als Randanschluss oder als
Dehnungsfuge herstellen.
Joka Jokalino
Linoleum Belag nach Wahl des Bieters
Farbton: nach Farbkonzept oder nach Vorgabe der
Bauleitung
Menge: 90,000 St

**4.2.80 Linoleum-Belag auf Holzpodesten**
Linoleum-Bodenbelag als Bahnenware auf
Holzpodesten verlegen.
Geamtdicke 2,50 mm liefern und fachgerecht auf
nach DIN 18365 vorbereitetem Untergrund und nach
Herstellervorgabe im Klebeverfahren verlegen. Inkl.
dauerelastischer Fugen als Randanschluss oder als
Dehnungsfuge herstellen.
Joka Jokalino
Linoleum Belag nach Wahl des Bieters
Farbton: nach Farbkonzept oder nach Vorgabe der
Bauleitung
Menge: 65,000 m2

**4.2.90 Fugen fräsen und verschweißen**
Fugen fräsen und verschweißen,
Verschweißen und Fräsen der Fugen von PVCPlatten
oder -Bahnen, ohne Träger, mit belagkonformer
Schweißschnur, Durchmesser: 4 mm, Farbton nach
Wahl des AG, dem Bodenbelag angepasst.
Menge: 65,000 m2

**4.2.100 Holzviertelstäbe 14x14 mm stark**
Holzviertelstäbe 14x14 mm stark, lackiert,
liefern und mit Gehrung schneiden und anbringen,
Farbe nach Wahl des AG.
Menge: 95,000 m

**4.2.110 Dauerelastische Fugen herstellen**
Dauerelastische Fugen herstellen,
als Anschluss an Beläge aus Stein, Türen u. a.
herstellen.
Menge: 200,000 m

#### Abschnitt 4.3 Fliesenarbeiten

**4.3.10 Untergrund vorbereiten**
Untergrund der Bodenflächen aus Estrich/
Trockenestrich reinigen, entstauben und vorbereiten.
Menge: 5,000 m2

**4.3.20 Dispersionsgrundierung**
Dispersionsgrundierung Podeste und Stufen,
Verlegereifen Untergrund nach DIN 18365 mit
Dispersionsgrundierung streichen.
Menge: 5,000 m2

**4.3.30 Unebenheiten egalisieren**
Größere Unebenheiten des Untergrundes durch
Aufbringen einer Ausgleichsspachtelung egalisieren.
Schichtdicke: bis 10 mm
Inkl. Erschwernis von durchlaufenden Mietern.
Menge: 5,000 m2

**4.3.40 Bodenfliesen, Dünnbett, 30/60**
Bodenbelag aus Feinsteinzeug Fliesen, in
Innenräumen auf verlegefertigen Zementestrich mit
hydraulisch erhärtendem Dünnbettmörtel verlegen.
Format : ca. 20/20 cm, d=ca. 10 mm
Verlegeart: Kreuzfuge
inkl. Verfugung als Hartfuge an Farbton der Fliese
angepasst:
nach Wahl des AG
Menge: 5,000 m2

**4.3.50 Sockel, Feinsteinzeug**
Sockel aus Feinsteinzeugfliesen, passend zum
Bodenbelag, im Dünnbett.
Fabrikat : wie Bodenfliesen
Menge: 10,000 m

**4.3.60 Dauerelastischer Fugenverschluss, innen**
Dauerelastischer Fugenverschluss in Innenräumen,
an allen horizontalen und vertikalen Wand- und
Bodenanschlüssen, zwischen Fliesenbelägen in Raumecken, zu aufsteigenden Wänden, an
Konstruktions- bzw. Einbauteilen
wie Fenster und Türzargen, Sanitärobjekten.
Fugenbreite : 6-8 mm i.M.
Farbe: Nach Angabe des AG
Menge: 10,000 m

**4.3.70 Trennschienen, Edelstahl**
Trennschienen als Winkelprofil aus Edelstahl liefern
und im Bereich der Türschwellen bzw. im Bereich
Belagwechsel, als Abschluß des Bodenbelags
einarbeiten.
Fabrikat: Schlüter o. glw.
Menge: 2,000 m

#### Abschnitt 4.4 Trockenbauarbeiten

**4.4.10 GK-Koffer erstellen**
Herstellung eines Koffers aus Gipskartonplatten,
Ständerwerk etc. zur abkofferung der neuen Lehrrohre.
Ausführung in Q3 inkl. Revisionsklappe.
Maße:
- Tiefe: 10,00 cm
- Breite: 25,00 cm.
- Höhe: Etagenhöhe ca. 2,5 m
Abrechnung je Etage.
Menge: 6,000 Stk

#### Abschnitt 4.5 Tischlerarbeiten

**4.5.10 Tischlerarbeiten Fußleiste**
Herstellung/Ergänzung der Fußleisten im Klebeverfahren.
Ausführung über Eck, inkl. Gehrungsschnitt.
Anschluss stumpf zum Bestand.
Fußleiste profiliert, Kiefer, Berliner Profil, Höhe bis 78mm.
Abrechnung je Stck Fuß- und Schrammleiste je Etage.
Inkl. An- und Abfahrt Tischler.
Menge: 6,000 Stk
